# Aislamiento térmico por el exterior de cubiertas inclinadas de estructura continua de madera

- Propiedad del archivo: CYPE INGENIEROS, S.A.
- Formato: FIEBDC-3/2002
- Divisa: EUR
- Costes indirectos: 3.00 %
- IVA: 21.00 %

**NVN010** m² Aislamiento térmico por el exterior de cubiertas inclinadas de estructura continua de madera, formado por barrera de vapor de lámina autoadhesiva de polipropileno, Proclima Da Connect "BIOHAUS", de 0,45 mm de espesor y 130 g/m²; aislamiento térmico de panel aislante de capa única, de fibras de madera, Gutex Thermosafe-homogen "BIOHAUS", de 40 mm de espesor y 1200x625 mm, de superficie lisa y mecanizado lateral recto, resistencia térmica 1,05 m²K/W, conductividad térmica 0,04 W/(mK), densidad 110 kg/m³; aislamiento bajo teja de panel aislante impermeable, de fibras de madera, Gutex Multiplex-top "BIOHAUS", de 18 mm de espesor, de superficie lisa y mecanizado lateral machihembrado, resistencia térmica 0,4 m²K/W, conductividad térmica 0,046 W/(mK), densidad 260 kg/m³; e impermeabilización de lámina impermeabilizante de microfibras de polipropileno, Proclima Solitex UD "BIOHAUS", de 0,5 mm de espesor y 145 g/m², (Euroclase E de reacción al fuego), estanqueidad al agua clase W1, según UNE-EN 1928.
Aislamiento térmico por el exterior de cubiertas inclinadas de estructura continua de madera, formado por barrera de vapor de lámina autoadhesiva de polipropileno, Proclima Da Connect "BIOHAUS", de 0,45 mm de espesor y 130 g/m²; aislamiento térmico de panel aislante de capa única, de fibras de madera, Gutex Thermosafe-homogen "BIOHAUS", de 40 mm de espesor y 1200x625 mm, de superficie lisa y mecanizado lateral recto, resistencia térmica 1,05 m²K/W, conductividad térmica 0,04 W/(mK), densidad 110 kg/m³; aislamiento bajo teja de panel aislante impermeable, de fibras de madera, Gutex Multiplex-top "BIOHAUS", de 18 mm de espesor, de superficie lisa y mecanizado lateral machihembrado, resistencia térmica 0,4 m²K/W, conductividad térmica 0,046 W/(mK), densidad 260 kg/m³; e impermeabilización de lámina impermeabilizante de microfibras de polipropileno, Proclima Solitex UD "BIOHAUS", de 0,5 mm de espesor y 145 g/m², (Euroclase E de reacción al fuego), estanqueidad al agua clase W1, según UNE-EN 1928.
Incluye: Limpieza del soporte. Colocación de la barrera de vapor. Corte y preparación del aislamiento. Colocación del aislamiento. Colocación de la impermeabilización.
Criterio de medición de proyecto: Superficie medida según documentación gráfica de Proyecto.
Criterio de medición de obra: Se medirá la superficie realmente ejecutada según especificaciones de Proyecto.
Criterio de valoración económica: El precio no incluye la estructura soporte ni la cobertura de la cubierta.

| Código | Ud | Descripción | Rendimiento | Precio | Importe |
|---|---|---|---|---|---|
| mt15bio030d | m² | Barrera de vapor con estanqueidad al aire, Proclima Da Connect "BIOHAUS", formada por una lámina autoadhesiva de polipropileno, de 0,45 mm de espesor y 130 g/m², suministrada en rollos de 1,50x50 m, según UNE-EN 13984. (material) | 1.050 | 2.62 | 2.75 |
| mt16bab060H | m² | Panel aislante de capa única, de fibras de madera, Gutex Thermosafe-homogen "BIOHAUS", de 40 mm de espesor y 1200x625 mm, de superficie lisa y mecanizado lateral recto, resistencia térmica 1,05 m²K/W, conductividad térmica 0,04 W/(mK), densidad 110 kg/m³, Euroclase E de reacción al fuego, según UNE-EN 13171. (material) | 1.050 | 10.00 | 10.50 |
| mt16bab050m | m² | Panel aislante impermeable, bajo teja, de fibras de madera, Gutex Multiplex-top "BIOHAUS", de 18 mm de espesor, machihembrado, resistencia térmica 0,4 m²K/W, conductividad térmica 0,046 W/(mK), densidad 260 kg/m³, Euroclase E de reacción al fuego, según UNE-EN 13171. (material) | 1.050 | 7.83 | 8.22 |
| mt15bio015g | m² | Lámina impermeabilizante de microfibras de polipropileno, Proclima Solitex UD "BIOHAUS", de 0,5 mm de espesor y 145 g/m², (Euroclase E de reacción al fuego), estanqueidad al agua clase W1, según UNE-EN 1928, suministrada en rollos de 1,50x50 m, según UNE-EN 13859-1. (material) | 1.050 | 2.49 | 2.61 |
| mo054 | h | Oficial 1ª montador de aislamientos. (mano de obra) | 0.328 | 19.11 | 6.27 |
| mo101 | h | Ayudante montador de aislamientos. (mano de obra) | 0.306 | 17.53 | 5.36 |
| % | % | Costes directos complementarios | 2 % | 35.71 | 0.71 |
|  |  | Costes directos |  |  | 36.42 |
