# Aislamiento térmico sobre falso techo

- Propiedad del archivo: CYPE INGENIEROS, S.A.
- Formato: FIEBDC-3/2002
- Divisa: EUR
- Costes indirectos: 3.00 %
- IVA: 21.00 %

**NVT010** m² Aislamiento térmico sobre falso techo, situado a una altura menor de 4 m, formado por panel flexible de fibras de madera, Gutex Thermoflex "BIOHAUS", de 40 mm de espesor, resistencia térmica 1 m²K/W, conductividad térmica 0,039 W/(mK), densidad 45 kg/m³.
Aislamiento térmico sobre falso techo, situado a una altura menor de 4 m, formado por panel flexible de fibras de madera, Gutex Thermoflex "BIOHAUS", de 40 mm de espesor, resistencia térmica 1 m²K/W, conductividad térmica 0,039 W/(mK), densidad 45 kg/m³.
Incluye: Corte y preparación del aislamiento. Colocación del aislamiento.
Criterio de medición de proyecto: Superficie medida según documentación gráfica de Proyecto.
Criterio de medición de obra: Se medirá la superficie realmente ejecutada según especificaciones de Proyecto.

| Código | Ud | Descripción | Rendimiento | Precio | Importe |
|---|---|---|---|---|---|
| mt16bab030m | m² | Panel flexible de fibras de madera, Gutex Thermoflex "BIOHAUS", de 40 mm de espesor, resistencia térmica 1 m²K/W, conductividad térmica 0,039 W/(mK), densidad 45 kg/m³, Euroclase E de reacción al fuego, según UNE-EN 13171. (material) | 1.050 | 5.56 | 5.84 |
| mo054 | h | Oficial 1ª montador de aislamientos. (mano de obra) | 0.080 | 19.11 | 1.53 |
| mo101 | h | Ayudante montador de aislamientos. (mano de obra) | 0.080 | 17.53 | 1.40 |
| % | % | Costes directos complementarios | 2 % | 8.77 | 0.18 |
|  |  | Costes directos |  |  | 8.95 |
