# Sellado estanco con pieza autoadhesiva, para un tubo de 15 a 30 mm mm de diámetro, de EPDM, Proclima Roflex 20 "BIOHAUS", de 14,5x14,5 cm, impermeable, en paramento de madera

- Propiedad del archivo: CYPE INGENIEROS, S.A.
- Formato: FIEBDC-3/2002
- Divisa: EUR
- Costes indirectos: 3.00 %
- IVA: 21.00 %

## N Aislamientos e impermeabilizaciones

### NE Estanqueidad

#### NEI Instalaciones

**NEI020** Ud Sellado estanco con pieza autoadhesiva, para un tubo de 15 a 30 mm mm de diámetro, de EPDM, Proclima Roflex 20 "BIOHAUS", de 14,5x14,5 cm, impermeable, en paramento de madera.
Sellado estanco con pieza autoadhesiva, para un tubo de 15 a 30 mm mm de diámetro, de EPDM, Proclima Roflex 20 "BIOHAUS", de 14,5x14,5 cm, impermeable, en paramento de madera.
Incluye: Limpieza y preparación de la superficie. Colocación de la pieza.
Criterio de medición de proyecto: Número de unidades previstas, según documentación gráfica de Proyecto.
Criterio de medición de obra: Se medirá el número de unidades realmente ejecutadas según especificaciones de Proyecto.

| Código | Ud | Descripción | Rendimiento | Precio | Importe |
|---|---|---|---|---|---|
| mt15sbi070d | Ud | Pieza para la resolución del paso de instalaciones autoadhesiva, impermeable, para un tubo de 15 a 30 mm mm de diámetro, Proclima Roflex 20 "BIOHAUS", de caucho sintético EPDM, de 14,5x14,5 cm, rango de temperatura de trabajo de -40 a 150°C, para aplicar en interiores y exteriores. (material) | 1.000 | 3.66 | 3.66 |
| mo101 | h | Ayudante montador de aislamientos. (mano de obra) | 0.011 | 17.53 | 0.19 |
| % | % | Costes directos complementarios | 2 % | 3.85 | 0.08 |
|  |  | Costes directos |  |  | 3.93 |
