# Sellado estanco de paso de cables o tubos

- Propiedad del archivo: CYPE INGENIEROS, S.A.
- Formato: FIEBDC-3/2002
- Divisa: EUR
- Costes indirectos: 3.00 %
- IVA: 21.00 %

## N Aislamientos e impermeabilizaciones

### NE Estanqueidad

#### NEI Instalaciones

**NEI025** Ud Sellado estanco de paso de cables o tubos, de 200 mm de diámetro, con geotextil no tejido de polipropileno, Proclima Geotextil Wyflexa "BIOHAUS", color blanco, embebido entre dos capas de masilla selladora, a base de copolímeros acrílicos, Proclima Masilla Wyflexa "BIOHAUS", color verde, resistente al agua, aplicados sobre el cable o el tubo y el paramento de madera.
Sellado estanco de paso de cables o tubos, de 200 mm de diámetro, con geotextil no tejido de polipropileno, Proclima Geotextil Wyflexa "BIOHAUS", color blanco, embebido entre dos capas de masilla selladora, a base de copolímeros acrílicos, Proclima Masilla Wyflexa "BIOHAUS", color verde, resistente al agua, aplicados sobre el cable o el tubo y el paramento de madera.
Incluye: Limpieza y preparación de la superficie. Aplicación de la masilla. Colocación del geotextil. Aplicación de la masilla.
Criterio de medición de proyecto: Número de unidades previstas, según documentación gráfica de Proyecto.
Criterio de medición de obra: Se medirá el número de unidades realmente ejecutadas según especificaciones de Proyecto.

| Código | Ud | Descripción | Rendimiento | Precio | Importe |
|---|---|---|---|---|---|
| mt15sbi110d | Ud | Cartucho de masilla selladora, a base de copolímeros acrílicos, Proclima Masilla Wyflexa "BIOHAUS", color verde, impermeable. (material) | 0.718 | 15.95 | 11.45 |
| mt15sbi120d | m² | Geotextil no tejido de polipropileno, Proclima Geotextil Wyflexa "BIOHAUS", color blanco. (material) | 0.250 | 1.13 | 0.28 |
| mo101 | h | Ayudante montador de aislamientos. (mano de obra) | 0.011 | 17.53 | 0.19 |
| % | % | Costes directos complementarios | 2 % | 11.92 | 0.24 |
|  |  | Costes directos |  |  | 12.16 |
