# Sellado estanco con pieza autoadhesiva

- Propiedad del archivo: CYPE INGENIEROS, S.A.
- Formato: FIEBDC-3/2002
- Divisa: EUR
- Costes indirectos: 3.00 %
- IVA: 21.00 %

**NEI010** Ud Sellado estanco con pieza autoadhesiva, para un cable de 6 a 12 mm de diámetro, Proclima Kaflex Mono "BIOHAUS", de geotextil no tejido de polipropileno y caucho sintético EPDM, de 14,5x14,5 cm, fijada antes de la instalación de las cajas para alojamiento de mecanismos y de paso de instalaciones, en paramento de madera.
Sellado estanco con pieza autoadhesiva, para un cable de 6 a 12 mm de diámetro, Proclima Kaflex Mono "BIOHAUS", de geotextil no tejido de polipropileno y caucho sintético EPDM, de 14,5x14,5 cm, fijada antes de la instalación de las cajas para alojamiento de mecanismos y de paso de instalaciones, en paramento de madera.
Incluye: Limpieza y preparación de la superficie. Colocación de la pieza.
Criterio de medición de proyecto: Número de unidades previstas, según documentación gráfica de Proyecto.
Criterio de medición de obra: Se medirá el número de unidades realmente ejecutadas según especificaciones de Proyecto.

| Código | Ud | Descripción | Rendimiento | Precio | Importe |
|---|---|---|---|---|---|
| mt15sbi030d | Ud | Pieza para la resolución del paso de instalaciones, autoadhesiva, para un cable de 6 a 12 mm de diámetro, Proclima Kaflex Mono "BIOHAUS", de geotextil no tejido de polipropileno y caucho sintético EPDM, de 14,5x14,5 cm, rango de temperatura de trabajo de -40 a 120°C. (material) | 1.000 | 3.19 | 3.19 |
| mo101 | h | Ayudante montador de aislamientos. (mano de obra) | 0.011 | 17.53 | 0.19 |
| % | % | Costes directos complementarios | 2 % | 3.38 | 0.07 |
|  |  | Costes directos |  |  | 3.45 |
