# Sellado estanco de tubo para paso de instalaciones con tapón de elastómero termoplástico

- Propiedad del archivo: CYPE INGENIEROS, S.A.
- Formato: FIEBDC-3/2002
- Divisa: EUR
- Costes indirectos: 3.00 %
- IVA: 21.00 %

**NEI030** Ud Sellado estanco de tubo para paso de instalaciones con tapón de elastómero termoplástico, Proclima Stoppa 16 "BIOHAUS", de 16 mm de diámetro exterior y 11 mm de diámetro interior, en paramento de madera.
Sellado estanco de tubo para paso de instalaciones con tapón de elastómero termoplástico, Proclima Stoppa 16 "BIOHAUS", de 16 mm de diámetro exterior y 11 mm de diámetro interior, en paramento de madera.
Incluye: Perforación de la pieza. Colocación de la pieza.
Criterio de medición de proyecto: Número de unidades previstas, según documentación gráfica de Proyecto.
Criterio de medición de obra: Se medirá el número de unidades realmente ejecutadas según especificaciones de Proyecto.

| Código | Ud | Descripción | Rendimiento | Precio | Importe |
|---|---|---|---|---|---|
| mt15sbi100zb | Ud | Tapón de elastómero termoplástico, Proclima Stoppa 16 "BIOHAUS", de 16 mm de diámetro exterior y 11 mm de diámetro interior, rango de temperatura de trabajo de -50 a 90°C. (material) | 1.000 | 0.80 | 0.80 |
| mo101 | h | Ayudante montador de aislamientos. (mano de obra) | 0.005 | 17.53 | 0.09 |
| % | % | Costes directos complementarios | 2 % | 0.89 | 0.02 |
|  |  | Costes directos |  |  | 0.91 |
